# Encuentro de cubierta plana transitable

- Propiedad del archivo: CYPE INGENIEROS, S.A.
- Formato: FIEBDC-3/2002
- Divisa: EUR
- Costes indirectos: 3.00 %
- IVA: 21.00 %

**QVP010** Ud Encuentro de cubierta plana transitable, no ventilada, ajardinada extensiva, tipo convencional "ZINCO", con sumidero de salida vertical con caja de registro, formado por: pieza de refuerzo de lámina de betún modificado con elastómero SBS, LBM(SBS)-40-FP, totalmente adherida al soporte con soplete y sumidero de caucho EPDM, de salida vertical, de 90 mm de diámetro adherido a la pieza de refuerzo y protegido por caja de registro, modelo KS 10 "ZINCO", de aluminio recubierto con plástico, color gris oscuro.
Ejecución de encuentro de cubierta plana transitable, no ventilada, ajardinada extensiva, tipo convencional "ZINCO", con sumidero de salida vertical con caja de registro, realizando un rebaje en el soporte alrededor del sumidero, en el que se recibirá la impermeabilización formada por: pieza de refuerzo de lámina de betún modificado con elastómero SBS, LBM(SBS)-40-FP, con armadura de fieltro de poliéster no tejido de 160 g/m², de superficie no protegida, totalmente adherida al soporte con soplete, previa imprimación con emulsión asfáltica aniónica sin cargas, tipo EA, y colocación de sumidero de caucho EPDM, de salida vertical, de 90 mm de diámetro, íntegramente adherido a la pieza de refuerzo anterior con soplete y protegido por caja de registro, modelo KS 10 "ZINCO", de aluminio recubierto con plástico, color gris oscuro, de 300x300 mm y 100 mm de altura, con base para su apoyo con las alas extendidas de 300x530 mm, tapa de acero galvanizado y plastificado y ranuras en los laterales para permitir el paso del agua procedente de la cubierta arriostrada perimetralmente mediante capa de cantos rodados, de 30 cm de anchura mínima. Totalmente terminado y preparado para recibir la impermeabilización correspondiente (no incluida en este precio).
Incluye: Replanteo. Ejecución de rebaje del soporte alrededor del sumidero. Limpieza y preparación de la superficie en la que ha de aplicarse la impermeabilización. Aplicación de la emulsión asfáltica. Colocación de la pieza de refuerzo. Colocación del sumidero. Colocación de la caja de registro. Relleno con cantos rodados del espacio situado sobre las alas de la caja de control.
Criterio de medición de proyecto: Número de unidades previstas, según documentación gráfica de Proyecto.
Criterio de medición de obra: Se medirá el número de unidades realmente ejecutadas según especificaciones de Proyecto.

| Código | Ud | Descripción | Rendimiento | Precio | Importe |
|---|---|---|---|---|---|
| mt14iea020a | kg | Emulsión asfáltica aniónica sin cargas, tipo EA según UNE 104231. (material) | 0.300 | 2.18 | 0.65 |
| mt14lba010d | m² | Lámina de betún modificado con elastómero SBS, LBM(SBS)-40-FP, de 3,5 mm de espesor, masa nominal 4 kg/m², con armadura de fieltro de poliéster no tejido de 160 g/m², de superficie no protegida. Según UNE-EN 13707. (material) | 1.050 | 6.21 | 6.52 |
| mt15acc050ab | Ud | Sumidero de caucho EPDM, de salida vertical, de 90 mm de diámetro. (material) | 1.000 | 13.49 | 13.49 |
| mt14lbz110a | Ud | Caja de registro, modelo KS 10 "ZINCO", de aluminio recubierto con plástico, color gris oscuro, de 300x300 mm y 100 mm de altura, con base para su apoyo con las alas extendidas de 300x530 mm, tapa de acero galvanizado y plastificado y ranuras en los laterales para permitir el paso del agua procedente de la cubierta; para el registro de elemento de evacuación vertical con una sección máxima de 240x240 mm. (material) | 1.000 | 49.75 | 49.75 |
| mt01arc010 | t | Cantos rodados de 16 a 32 mm de diámetro. (material) | 0.180 | 28.00 | 5.04 |
| mo020 | h | Oficial 1ª construcción. (mano de obra) | 0.118 | 17.24 | 2.03 |
| mo113 | h | Peón ordinario construcción. (mano de obra) | 0.118 | 15.92 | 1.88 |
| mo029 | h | Oficial 1ª aplicador de láminas impermeabilizantes. (mano de obra) | 0.323 | 17.24 | 5.57 |
| mo067 | h | Ayudante aplicador de láminas impermeabilizantes. (mano de obra) | 0.323 | 16.13 | 5.21 |
| mo008 | h | Oficial 1ª fontanero. (mano de obra) | 0.313 | 17.82 | 5.58 |
| % | % | Costes directos complementarios | 2 % | 95.72 | 1.91 |
|  |  | Costes directos |  |  | 97.63 |
