# Encuentro de cubierta plana transitable

- Propiedad del archivo: CYPE INGENIEROS, S.A.
- Formato: FIEBDC-3/2002
- Divisa: EUR
- Costes indirectos: 3.00 %
- IVA: 21.00 %

**QVP011** Ud Encuentro de cubierta plana transitable, no ventilada, ajardinada intensiva, tipo invertida "ZINCO", con sumidero de salida vertical con caja de registro, formado por: sumidero de PVC, de salida vertical, de 80 mm de diámetro fijado con soldadura termoplástica a la lámina impermeabilizante de PVC (no incluida en este precio) y protegido por caja de registro, modelo KS 10 "ZINCO", de aluminio recubierto con plástico, color gris oscuro colocada sobre elemento de elevación de cajas de registro, modelo KSA 20 "ZINCO", de aluminio recubierto con plástico.
Ejecución de encuentro de cubierta plana transitable, no ventilada, ajardinada intensiva, tipo invertida "ZINCO", con sumidero de salida vertical con caja de registro, formado por: sumidero de PVC, de salida vertical, de 80 mm de diámetro fijado con soldadura termoplástica a la lámina impermeabilizante de PVC previamente colocada (no incluida en este precio) y protegido por caja de registro, modelo KS 10 "ZINCO", de aluminio recubierto con plástico, color gris oscuro, de 300x300 mm y 100 mm de altura, con base para su apoyo con las alas extendidas de 300x530 mm, tapa de acero galvanizado y plastificado y ranuras en los laterales para permitir el paso del agua procedente de la cubierta colocada bajo elemento de elevación de cajas de registro, modelo KSA 20 "ZINCO", de aluminio recubierto con plástico, de 200 mm de altura, arriostrada perimetralmente mediante capa de cantos rodados, de 30 cm de anchura mínima. Totalmente terminado.
Incluye: Replanteo. Ejecución de rebaje del soporte alrededor del sumidero. Limpieza y preparación de la superficie en la que ha de aplicarse la impermeabilización. Colocación del sumidero. Colocación de la caja de registro. Colocación del elemento de elevación. Relleno con cantos rodados del espacio situado sobre las alas de la caja de control.
Criterio de medición de proyecto: Número de unidades previstas, según documentación gráfica de Proyecto.
Criterio de medición de obra: Se medirá el número de unidades realmente ejecutadas según especificaciones de Proyecto.

| Código | Ud | Descripción | Rendimiento | Precio | Importe |
|---|---|---|---|---|---|
| mt15dan100a | Ud | Sumidero de PVC, de salida vertical, de 80 mm de diámetro. (material) | 1.000 | 8.06 | 8.06 |
| mt14lbz110a | Ud | Caja de registro, modelo KS 10 "ZINCO", de aluminio recubierto con plástico, color gris oscuro, de 300x300 mm y 100 mm de altura, con base para su apoyo con las alas extendidas de 300x530 mm, tapa de acero galvanizado y plastificado y ranuras en los laterales para permitir el paso del agua procedente de la cubierta; para el registro de elemento de evacuación vertical con una sección máxima de 240x240 mm. (material) | 1.000 | 49.75 | 49.75 |
| mt14lbz120d | Ud | Elemento de elevación de cajas de registro, modelo KSA 20 "ZINCO", de aluminio recubierto con plástico, de 200 mm de altura. (material) | 1.000 | 36.95 | 36.95 |
| mt01arc010 | t | Cantos rodados de 16 a 32 mm de diámetro. (material) | 0.540 | 28.00 | 15.12 |
| mo020 | h | Oficial 1ª construcción. (mano de obra) | 0.200 | 17.24 | 3.45 |
| mo113 | h | Peón ordinario construcción. (mano de obra) | 0.200 | 15.92 | 3.18 |
| mo029 | h | Oficial 1ª aplicador de láminas impermeabilizantes. (mano de obra) | 0.101 | 17.24 | 1.74 |
| mo067 | h | Ayudante aplicador de láminas impermeabilizantes. (mano de obra) | 0.101 | 16.13 | 1.63 |
| mo008 | h | Oficial 1ª fontanero. (mano de obra) | 0.303 | 17.82 | 5.40 |
| % | % | Costes directos complementarios | 2 % | 125.28 | 2.51 |
|  |  | Costes directos |  |  | 127.79 |
