# Remate de cubierta "ZINCO" con perfil

- Propiedad del archivo: CYPE Ingenieros S.A.
- Formato: FIEBDC-3/2016
- Programa: Generador de precios de la construcción. CYPE Ingenieros, S.A.
- Fecha: 22/10/2024
- Divisa: EUR
- Costes indirectos: 3 %
- IVA: 21 %

## Q Cubiertas

### QV Sistemas de cubiertas verdes

#### QVR Remates

**QVR010** m Remate de cubierta "ZINCO" con perfil.
Remate de alero de cubierta inclinada "ZINCO", con perfil angular de acero inoxidable AISI 304, modelo TRP 140 "ZINCO", de 140 mm de altura, con perforaciones en el ala horizontal y ranuras en el ala vertical para permitir el paso del agua procedente de la cubierta y perfiles de retención de acero inoxidable AISI 304, modelo LF 300 "ZINCO", de 100 mm de altura, con una capacidad portante de 300 kg, para contrarrestar el empuje provocado por el deslizamiento de las capas de la cubierta, con un rendimiento de 2 ud/m; fijados mecánicamente al soporte estructural de la cubierta. Incluso placa base, tuercas de acero inoxidable, tornillos de acero cincado y piezas de caucho EPDM.
Incluye: Limpieza y preparación de la superficie soporte. Replanteo y marcado de los puntos de fijación del perfil de retención. Replanteo del perfil perimetral. Fijación del perfil de retención. Corte y colocación del perfil perimetral.
Criterio de medición de proyecto: Longitud medida según documentación gráfica de Proyecto.
Criterio de medición de obra: Se medirá la longitud realmente ejecutada según especificaciones de Proyecto.

| Código | Ud | Descripción | Rendimiento | Precio | Importe |
|---|---|---|---|---|---|
| mt14lbz140a | Ud | Perfil de retención de acero inoxidable AISI 304, modelo LF 300 "ZINCO", de 100 mm de altura, con una capacidad portante de 300 kg; incluso placa base, tres tuercas M10 de acero inoxidable, cinco tornillos de acero cincado con una punta para su colocación e impermeabilización entre componentes con dos piezas de caucho EPDM. (material) | 2 | 254.66 | 509.320 |
| mt14lbz130a | m | Perfil angular de acero inoxidable AISI 304, modelo TRP 140 "ZINCO", de 140 mm de altura, con perforaciones en el ala horizontal y ranuras en el ala vertical para permitir el paso del agua procedente de la cubierta, suministrado en barras de 3 m de longitud; incluso tornillos de fijación. (material) | 1 | 160.23 | 160.230 |
| mo020 | h | Oficial 1ª construcción. (mano de obra) | 0.37 | 22.13 | 8.188 |
| mo077 | h | Ayudante construcción. (mano de obra) | 0.37 | 21.02 | 7.777 |
| % | % | Costes directos complementarios | 2 % | 685.515 | 13.710 |
|  |  | Costes directos |  |  | 699.225 |

Residuos:
- colocación: mt14lbz140a; factor de residuo 0.0045
- colocación: mt14lbz130a; factor de residuo 0.0045

## Recursos

**mt14lbz140a** Ud Perfil de retención de acero inoxidable AISI 304
Datos técnicos: Coste energético 28.638 MJ; Emisión de CO2 3.832 kg; Código LER 17 04 05; Masa del elemento 0.52 kg; Volumen 0.000248 m3
Residuos:
- embalaje: re170203 Plástico. (componente de residuo); rendimiento 0.04 kg; Código LER 17 02 03; Masa del elemento 1 kg; Volumen 0.001667 m3

**mt14lbz130a** m Perfil angular de acero inoxidable AISI 304
Datos técnicos: Coste energético 7.442 MJ; Emisión de CO2 1.018 kg; Código LER 17 04 05; Masa del elemento 0.14 kg; Volumen 0.000067 m3
Residuos:
- embalaje: re170203 Plástico; rendimiento 0.008 kg
