# Automatización de riego de cubierta verde. Sistema "ZINCO"

- Propiedad del archivo: CYPE Ingenieros S.A.
- Formato: FIEBDC-3/2016
- Programa: Generador de precios de la construcción. CYPE Ingenieros, S.A.
- Fecha: 22/10/2024
- Divisa: EUR
- Costes indirectos: 3 %
- IVA: 21 %

## Q Cubiertas

### QV Sistemas de cubiertas verdes

#### QVG Riego

**QVG011** Ud Automatización de riego de cubierta verde. Sistema "ZINCO".
Automatización de riego de cubierta plana transitable, no ventilada, ajardinada extensiva, con unidad principal premontada en caja de acero inoxidable con cerradura, Autómata BM 2000 "ZINCO", de 580x390x250 cm, compuesta de los siguientes elementos: programador electrónico para riego automático, alimentación por batería de 9 V, toma roscada para acoplamiento del tubo de 32 mm de diámetro, filtro, regulador de presión, 4 electroválvulas con conexiones roscadas de 1" de diámetro, conexión para acoplamiento de la manguera y sensor de lluvia.
Criterio de valoración económica: El precio no incluye la comprobación y el mantenimiento de las instalaciones.
Incluye: Colocación.
Criterio de medición de proyecto: Número de unidades previstas, según documentación gráfica de Proyecto.
Criterio de medición de obra: Se medirá el número de unidades realmente ejecutadas según especificaciones de Proyecto.

| Código | Ud | Descripción | Rendimiento | Precio | Importe |
|---|---|---|---|---|---|
| mt48tpz020a | Ud | Unidad principal premontada en caja de acero inoxidable con cerradura, Autómata BM 2000 "ZINCO", de 580x390x250 cm, compuesta de los siguientes elementos: programador electrónico para riego automático, alimentación por batería de 9 V, toma roscada para acoplamiento del tubo de 32 mm de diámetro, filtro, regulador de presión, 4 electroválvulas con conexiones roscadas de 1" de diámetro, conexión para acoplamiento de la manguera y sensor de lluvia, presión mínima de suministro 1,5 bar; para cubiertas verdes de hasta 1000 m². (material) | 1 | 3880.77 | 3880.770 |
| mo008 | h | Oficial 1ª fontanero. (mano de obra) | 0.228 | 22.74 | 5.185 |
| mo107 | h | Ayudante fontanero. (mano de obra) | 0.228 | 20.98 | 4.783 |
| % | % | Costes directos complementarios | 2 % | 3890.738 | 77.815 |
|  |  | Costes directos |  |  | 3968.553 |
